# Migration USV BG TIP
Angebotsaufforderung (GAEB 90, DA83)
Vergabenummer: NOO-2026-0121
Währung: EUR
Auftraggeber: Autobahn GmbH des Bundes

## Migration USV BG TIP
Datum: 27.04.26

### Abschnitt 00 Migration USV BG TIP

#### Unterabschnitt 00.00 Allgemeines / Planung

**00.00.0001 Planungsleistungen**
Erbringen sämtlicher Planungs-, Koordinations- und
Nachweisleistungen für die Erneuerung der USV-Anlagen
(30 kVA und 80 kVA), der Batterieanlagen (Reinblei-AGM,
VRLA, High-Rate) sowie der
Blindleistungskompensationsanlage im Betriebsgebäude
TIP.
Der Auftragnehmer hat eine vollständige
Ausführungsplanung zu erstellen, einschließlich
Bestandsaufnahme vor Ort, Dimensionierung der neuen
Anlagen (Autonomiezeit je USV mindestens 60 Minuten bei
Nennlast), Batterieauslegung anhand
Herstellerkennlinien, Kurzschluss- und
Selektivitätsnachweise, Wärme- und Lüftungsbetrachtung
für den Batterieraum sowie Erstellung von
Stromlaufplänen, Aufstellungsplänen und Kabellisten.
Das Aufstellkonzept ist verbindlich wie folgt
umzusetzen: Batterieanlagen im separaten Batterieraum;
USV-Leistungsteile im separaten USV-Raum/Technikraum;
USV-Steuerung/Bedienung im separaten Raum neben dem
Batterieraum. Jede USV ist zwingend mit einem externen
Wartungsbypass auszurüsten.
Abstimmung mit Auftraggeber und relevanten Gewerken
(Leittechnik/WinCC OA, Brandschutz,
Elektroenergieversorgung) inkl. Schnittstellenklärung
und Terminplanung (Umschaltungen in Sperrzeiten). Alle
Unterlagen sind zur Freigabe vorzulegen.
Menge: 1,000 Psch

**00.00.0002 Konzept für Übergangsbetrieb**
Entwicklung eines detaillierten Konzepts zur
Aufrechterhaltung der Versorgung sicherheits- und
betriebsrelevanter Verbraucher während Demontage,
Montage, Umschaltung und Inbetriebnahme.
Das Konzept hat insbesondere zu regeln: Provisorische
Einspeisungen/USV (mietweise), Schaltfolgen,
Verantwortlichkeiten, Freigabeprozesse, Notfall- und
Rückfallmaßnahmen sowie die zeitliche Durchführung
(bevorzugt Nacht-/Wochenendfenster).
Schaltanweisungen sind schriftlich zu erstellen, mit
dem Auftraggeber abzustimmen und vor Ausführung
freigeben zu lassen.
Menge: 1,000 Psch

**00.00.0003 Schaltanweisungen**
Erstellen von schrittweisen Schaltanweisungen für alle
erforderlichen Umschaltungen (Alt-/Neuanlage,
Batterietrennung, externer Wartungsbypass,
Rückschaltungen).
Erstellen eines Sperr- und Freigabekonzeptes gemäß DIN
VDE 0105-100 (Fünf Sicherheitsregeln) einschließlich
Kennzeichnung/Lockout-Tagout für Batterie- und
Bypass-Schalter.
Unterweisung des Betriebspersonals im Rahmen der
Inbetriebnahme (inkl. Probe-Schaltung Wartungsbypass
unter Aufsicht).
Menge: 1,000 Psch

#### Unterabschnitt 00.01 Demontage und Entsorgung

**00.01.0001 Demontage bestehender USV**
Fachgerechte Demontage der vorhandenen USV-Systeme im
Betriebsgebäude einschließlich Abklemmen aller
Zuleitungs-, Abgangs-, Steuer- und Meldleitungen sowie
Erdungsverbindungen.
Vor Außerbetriebnahme ist die Versorgung der kritischen
Verbraucher über Übergangslösungen sicherzustellen
(siehe Position 00.00.0002).
Abtransport über die örtlichen Transportwege (enge
Zugänge/Treppen) einschließlich erforderlicher
Schutzmaßnahmen im Publikumsbereich.
Ordnungsgemäße Entsorgung der Altgeräte nach ElektroG;
Entsorgungsnachweise sind vorzulegen.
Menge: 1,000 Psch

**00.01.0002 Ausbau und Entsorgung**
Ausbau der vorhandenen Batteriesysteme
(Bleiakkumulatoren o.ä.) einschließlich spannungsfreier
Trennung, Demontage der Verbinder und Ausbau aus
Regalen/Schränken.
Sichere Handhabung unter Verwendung geeigneter
Hebezeuge und PSA; Vermeidung von Kurzschlüssen und
Auslaufen von Elektrolyt.
Entsorgung nach BattG durch zugelassenen
Entsorgungsfachbetrieb; Übergabe von
Entsorgungs-/Verwertungsnachweisen.
Menge: 1,000 Psch

**00.01.0003 Demontage -kompensationsanlage**
Sofern eine Bestands-Blindleistungskompensationsanlage
vorhanden ist, ist diese nach Freischaltung fachgerecht
zu demontieren und zu entsorgen.
Kondensatoren sind vor Arbeiten zu entladen;
Restspannungen sind messtechnisch zu verifizieren.
Entsorgung/Recycling der Komponenten;
Entsorgungsnachweis ist vorzulegen. Entfällt ersatzlos,
sofern nicht vorhanden.
Menge: 1,000 Psch

**00.01.0004 Demontage -Umschalteinrichtung**
Sofern im Bestand eine DC-Umschalteinrichtung/ DC-USV
vorhanden ist, ist diese nach Herstellung einer
Übergangsversorgung außer Betrieb zu nehmen, auszubauen
und zu entsorgen (Elektronik nach ElektroG; Batterien
nach BattG).
Entfällt ersatzlos, sofern nicht vorhanden.
Menge: 1,000 Psch

#### Unterabschnitt 00.02 Lieferung USV-Anlagen

**00.02.0001 USV-Anlage 30_kVA**
Lieferung eines kompletten USV-Systems mit
Nennscheinleistung ca. 30 kVA (3-phasig 400/230 V, 50
Hz) in Online-Doppelwandlertechnik (VFI nach DIN EN IEC
62040-3) inkl. internem statischen Bypass.
Zwingend mitzuliefern ist ein externer Wartungsbypass
(separate manuelle Umschalteinrichtung außerhalb des
USV-Gerätes) mit Verriegelung gegen Parallelbildung und
mit Meldung 'Wartungsbypass aktiv'.
Batterieanlage: Stationäre VRLA-Bleiakkumulatoren in
AGM-Technologie, vorzugsweise Reinblei (High-Rate) oder
gleichwertig; Auslegung je USV für eine Autonomiezeit
von mindestens 60 Minuten bei Nennlast unter
Berücksichtigung von Alterungs- und
Temperatureinflüssen. Es sind 12-V-Blöcke
(Frontanschluss) mit Mindestkennwerten je Block:
Nennkapazität mindestens 150 Ah (C10, 25 °C, 1,80
V/Zelle) und Leistungskennwert mindestens 620 W je
12-V-Block (W15, 25 °C, 1,67 V/Zelle) vorzusehen. Die
Batterieanlage ist im separaten Batterieraum
aufzustellen; einschließlich Batteriegestell/-schrank,
DC-Trennorgan, Strang-/Blocksicherungen, Verbinder,
Kennzeichnung und Berührungsschutz.
USV-Steuerung/Bedienung: Remote-HMI/Steuerungseinheit
zur Aufstellung im separaten Steuerungsraum neben dem
Batterieraum, inkl. Kommunikationsschnittstellen
(Relaiskontakte, Ethernet/Modbus/SNMP nach Abstimmung)
zur Integration in WinCC OA.
Dokumentation: Herstellerunterlagen,
Konformitätserklärungen, Werksprüfprotokolle.
Menge: 1,000 St

**00.02.0002 USV-Anlage 80_kVA**
Lieferung eines kompletten USV-Systems mit
Nennscheinleistung ca. 80 kVA (3-phasig 400/230 V, 50
Hz) in Online-Doppelwandlertechnik (VFI nach DIN EN IEC
62040-3) inkl. internem statischen Bypass.
Zwingend mitzuliefern ist ein externer Wartungsbypass
(separate manuelle Umschalteinrichtung außerhalb des
USV-Gerätes) mit Verriegelung gegen Parallelbildung und
mit Meldung 'Wartungsbypass aktiv'.
Batterieanlage: Stationäre VRLA-Bleiakkumulatoren in
AGM-Technologie, vorzugsweise Reinblei (High-Rate) oder
gleichwertig; Auslegung je USV für eine Autonomiezeit
von mindestens 60 Minuten bei Nennlast unter
Berücksichtigung von Alterungs- und
Temperatureinflüssen. Es sind 12-V-Blöcke
(Frontanschluss) mit Mindestkennwerten je Block:
Nennkapazität mindestens 150 Ah (C10, 25 °C, 1,80
V/Zelle) und Leistungskennwert mindestens 620 W je
12-V-Block (W15, 25 °C, 1,67 V/Zelle) vorzusehen. Die
Batterieanlage ist im separaten Batterieraum
aufzustellen; einschließlich Batteriegestell/-schrank,
DC-Trennorgan, Strang-/Blocksicherungen, Verbinder,
Kennzeichnung und Berührungsschutz.
USV-Steuerung/Bedienung: Remote-HMI/Steuerungseinheit
zur Aufstellung im separaten Steuerungsraum neben dem
Batterieraum, inkl. Kommunikationsschnittstellen
(Relaiskontakte, Ethernet/Modbus/SNMP nach Abstimmung)
zur Integration in WinCC OA.
Ausführung bevorzugt modular (Leistungs- und
Batteriemodule) zur Berücksichtigung beengter
Transportwege; zulässige Abmessungen und Gewichte der
Einheiten sind vor Lieferung abzustimmen.
Menge: 1,000 St

**00.02.0003 Batterieüberwachung**
Lieferung eines
Batterieüberwachungs-/Batteriemonitoringsystems für
beide Batterieanlagen (30 kVA und 80 kVA) zur Erfassung
mindestens von Stringspannung, Stringstrom und
Temperatur sowie zur Ausgabe von Warn-/Störmeldungen.
Soweit technisch verfügbar: Blockspannungs- und
Impedanzmessung zur zustandsorientierten
Instandhaltung.
Kommunikation bevorzugt über Modbus/TCP oder SNMP (nach
Vorgabe Auftraggeber) zur Einbindung in WinCC OA;
Bereitstellung Registerlisten/MIB und Datenpunktliste.
Menge: 1,000 St

#### Unterabschnitt 00.03 Lieferung -kompensationsanlage

**00.03.0001 Kompensationsanlage**
Lieferung einer automatisch geregelten
Blindleistungskompensationsanlage (BKA) mit
Gesamtleistung ca. 180 bis 200 kVAr zur Verbesserung
des Leistungsfaktors am Netzanschlusspunkt (cos phi
mindestens 0,95, Zielwert nahe 1,0 ohne
Überkompensation).
Ausführung mehrstufig, mit geeigneter Stufung;
Schaltgeräte als kondensatortaugliche Schütze oder
Thyristor-Steller (nach Netzanalyse).
Verdrosselung der Stufen zur Resonanzvermeidung (typ.
5,67 % oder 7 %), Kondensatoren nach EN 60831,
Schaltgerätekombination nach EN/IEC 61439.
Sammelstörmeldung und Kommunikationsschnittstelle
(bevorzugt Modbus) zur Leittechnik.
Menge: 1,000 St

#### Unterabschnitt 00.04 Elektrotechnische Montage

**00.04.0001 Montage USV-Anlage 30_kVA**
Aufstellen und mechanische Montage des
USV-Leistungsteils (30 kVA) im vorgesehenen
USV-Raum/Technikraum, einschließlich Befestigung,
Ausrichten und Berücksichtigung der Wartungsflächen.
Anschluss AC-Eingang und AC-Ausgang an die
Bestandsverteilungen gemäß Ausführungsplanung, inkl.
Erdung/Potentialausgleich.
Montage und Einbindung des externen
Wartungsbypass-Schalters einschließlich Beschriftung
und Schaltanweisung.
Herstellung/Anpassung erforderlicher Kabelwege,
Durchbrüche und brandschutztechnischer Abschottungen
nach MLAR.
Menge: 1,000 Psch

**00.04.0002 Montage Batterieanlage**
Aufstellen der Batterieanlage (Reinblei-AGM, VRLA) im
separaten Batterieraum in geeigneten
Batterieracks/-schränken; standsichere Montage,
Berührungsschutz, Kennzeichnung, Potentialausgleich.
Montage stringweiser DC-Schutz- und Trennorgane
(Lasttrennschalter, Sicherungen) in unmittelbarer
Batterienähe; Verriegelungsmöglichkeit.
Lieferung und Verlegung der DC-Verbindungsleitungen
(Plus/Minus gemeinsam geführt) zwischen Batterieraum
und USV-Raum einschließlich mechanischem Schutz,
Dimensionierung, Zugentlastung und Brandschottung.
Menge: 1,000 Psch

**00.04.0003 Montage USV-Leistungsteil 80 kVA**
Aufstellen und mechanische Montage des
USV-Leistungsteils (80 kVA) im vorgesehenen
USV-Raum/Technikraum, einschließlich Befestigung,
Ausrichten und Berücksichtigung der Wartungsflächen.
Anschluss AC-Eingang und AC-Ausgang an die
Bestandsverteilungen gemäß Ausführungsplanung, inkl.
Erdung/Potentialausgleich.
Montage und Einbindung des externen
Wartungsbypass-Schalters einschließlich Beschriftung
und Schaltanweisung.
Menge: 1,000 Psch

**00.04.0004 Montage Batterieanlage**
Aufstellen der Batterieanlage (Reinblei-AGM, VRLA) im
separaten Batterieraum in geeigneten
Batterieracks/-schränken; standsichere Montage,
Berührungsschutz, Kennzeichnung, Potentialausgleich.
Montage stringweiser DC-Schutz- und Trennorgane
(Lasttrennschalter, Sicherungen) in unmittelbarer
Batterienähe; Verriegelungsmöglichkeit.
Lieferung und Verlegung der DC-Verbindungsleitungen
(Plus/Minus gemeinsam geführt) zwischen Batterieraum
und USV-Raum einschließlich mechanischem Schutz,
Dimensionierung, Zugentlastung und Brandschottung.
Menge: 1,000 Psch

**00.04.0005 Montage USV-Steuerung**
Montage der USV-Steuerung bzw. Remote-Bedieneinheit(en)
im separaten Steuerungsraum neben dem Batterieraum,
einschließlich erforderlicher Kommunikations- und
Versorgungskabel gemäß Herstelleranforderung.
Herstellung der Netzwerk-/Kommunikationsanbindung zur
Leitstelle (WinCC OA) einschließlich Patchung/Labeling
nach Vorgaben des Auftraggebers.
Funktionsprüfung der Bedien- und Anzeigeelemente.
Menge: 1,000 Psch

**00.04.0006 Montage kompensationsanlage**
Aufstellen, mechanische Montage und elektrischer
Anschluss der Blindleistungskompensationsanlage im
Elektrobereich nahe NSHV gemäß Ausführungsplanung.
Anschluss an Messwandler/Stromwandler,
Parametrierungsvorbereitung, Beschriftung,
Potentialausgleich, Lüftung/Filter (sofern
erforderlich).
Menge: 1,000 Psch

**00.04.0007 Temporäre Übergangsversorgung**
Bereitstellung, Installation, Betrieb und Rückbau einer
temporären Übergangsversorgung gemäß Konzept Position
00.00.0002, um die unterbrechungsfreie Versorgung
kritischer Verbraucher während Umbau/Umschaltung
sicherzustellen.
Einschließlich erforderlicher Mietgeräte, Provisorien,
Verkabelungen, Umschaltvorrichtungen und Überwachung
während kritischer Phasen.
Menge: 1,000 Psch

**00.04.0008 Montage DC-Umschalteinrichtung**
Montage und Anschluss einer
DC-Umschalteinrichtung/DC-USV gemäß
Bestandsfeststellung; einschließlich Signalanbindung
und Funktionsprüfung.
Menge: 1,000 Psch

#### Unterabschnitt 00.05 Inbetriebnahme, Prüfungen

**00.05.0001 Inbetriebnahme USV-Systeme**
Fachgerechte Inbetriebnahme beider USV-Systeme
einschließlich Batterieanlagen, externer
Wartungsbypass-Schalter und Remote-HMI/Steuerung.
Inbetriebnahme durch Hersteller oder
herstellerautorisierte Fachkräfte; Parametrierung,
Funktions- und Umschaltprüfungen (Normalbetrieb,
Batteriebetrieb, statischer Bypass, externer
Wartungsbypass).
Erstellung eines Inbetriebnahmeprotokolls mit
Messwerten und Ereignissen.
Menge: 1,000 Psch

**00.05.0002 Inbetriebnahme-kompensationsanlage**
Inbetriebnahme der Blindleistungskompensationsanlage
inkl. Parametrierung des Reglers, stufenweiser
Funktionstest, Prüfung Schutz-/Störmeldungen und
Messwertübertragung.
Dokumentation der Einstellungen (Soll-cos phi, Stufung,
Verzögerungszeiten) und Messwerte.
Menge: 1,000 Psch

**00.05.0003 Integration in WinCC OA**
Einbindung der neuen Anlagen in das vorhandene WinCC
OA-Leitsystem: Signaldefinition, Verdrahtung/Netzwerk,
Parametrierung, Datenpunktanlage und Visualisierung
nach Vorgaben des Auftraggebers.
Test der Melde- und Messwertübertragung durch
definierte Zustandswechsel (Batteriebetrieb, Bypass,
Störung, BKA-Stufe).
Übergabe einer finalen Datenpunktliste und
Schnittstellendokumentation.
Menge: 1,000 Psch

**00.05.0004 Prüfungen, Messungen**
Durchführung aller erforderlichen Prüfungen nach DIN
VDE 0100-600 sowie Funktionsprüfungen der Gesamtanlage.
Erstellung von Prüf- und Messprotokollen.
Sicherheitsprüfung Batterieraum (Lüftung,
Kennzeichnung, Trennstellen, Potentialausgleich) nach
DIN EN 50272-2.
Begleitung der förmlichen Abnahme; Mängelbeseitigung;
Übergabe vollständiger Dokumentation als
Abnahmevoraussetzung.
Menge: 1,000 Psch

#### Unterabschnitt 00.06 Dokumentation und Schulung

**00.06.0001 Anlagendokumentation**
Lieferung einer vollständigen technischen Dokumentation
in deutscher Sprache (2-fach Papier + digital).
Umfang: Revisionspläne (Stromlauf, Klemmpläne,
Kabellisten, Aufstellpläne), Berechnungsnachweise
(Batterie, Selektivität, ggf. Lüftung), Prüf- und
Inbetriebnahmeprotokolle, Herstellerunterlagen,
Ersatzteillisten, Entsorgungsnachweise.
Menge: 1,000 Psch

**00.06.0002 Schulung des Betriebspersonals**
Durchführung einer Schulung/Einweisung (Theorie +
Praxis) für bis zu 5 Teilnehmende vor Ort.
Inhalte: Bedienung USV/Remote-HMI, Interpretation von
Meldungen, sichere Schaltung des externen
Wartungsbypass, Verhalten bei Batteriebetrieb,
Sicherheit im Batterieraum, Grundfunktionen BKA,
Leittechnikmeldungen (WinCC OA).
Übergabe Schulungsunterlagen und Schulungsprotokoll.
Menge: 1,000 Psch

### Abschnitt 01 Wartung und Instandhaltung

#### Unterabschnitt 01.00 Wartung und Instandhaltung

**01.00.0001 Wartung und Instandhaltung**
Wartung gemäß

-Wartungsvertrag (bauseits bereitgestellt)
-Checkliste zum Wartungsvertrag (bauseits
bereitgestellt)
Menge: 4,000 a

USt %: 19,00
